# Deckenrandelement DRE 120/200
Leistungsbeschreibung (GAEB DA XML 3.2, DA81)
Projekt: HH
Projektbezeichnung: Deckenrandelement  DRE 120/200
Währung: EUR
Erstellt mit: HH GAEB Generator, 10.03.2026

## 1 Deckenrandelement DRE 120/200

### Titel 01 Deckenrandelement DRE 120/200

**01.0001 Deckenrandelement – Deckenstärke 200 mm d = 120 mm; h = 200 mm; (1000/120/200 mm)**
Deckenrandelement DRE 120/200
Elementdicke d = 120 mm, Deckenstärke h = 200 mm
für Außenwandstärke 365 mm als wärmegedämmter Abschluss für Geschossdecken.
Mit Neopor® Wärmedämmung (WLG032) und Verblendung durch keramische Ziegelplatte mit profilierter Oberfläche.

Stirnseitig mit Verzahnungssystem. Lot- und fluchtgerecht in allen Geschossen mit Spezial-PU-Kleber auf aufgehendem Mauerwerk nach Verarbeitungshinweisen des Herstellers ohne zusätzliche Deckenabschalung einbauen.

Entspricht Eurocode 6 (EN 1996)
Erfüllt DIN 4108 Beiblatt 2, 2019-06, Detail 184 Kategorie B

Hersteller:
Hörl & Hartmann Ziegeltechnik GmbH & Co. KG
Pellheimer Straße 17
85221 Dachau
Tel: 08131-555-0
Fax: 08131-555-1299
Menge: 0,000 lfm

**01.0002 Deckenrandelement – Deckenstärke 220 mm d = 120 mm; h = 220 mm; (1000/120/220 mm)**
Deckenrandelement DRE 120/220
Elementdicke d = 120 mm, Deckenstärke h = 220 mm
für Außenwandstärke 365 mm als wärmegedämmter Abschluss für Geschossdecken.
Mit Neopor® Wärmedämmung (WLG032) und Verblendung durch keramische Ziegelplatte mit profilierter Oberfläche.

Stirnseitig mit Verzahnungssystem. Lot- und fluchtgerecht in allen Geschossen mit Spezial-PU-Kleber auf aufgehendem Mauerwerk nach Verarbeitungshinweisen des Herstellers ohne zusätzliche Deckenabschalung einbauen.

Entspricht Eurocode 6 (EN 1996)
Erfüllt DIN 4108 Beiblatt 2, 2019-06, Detail 184 Kategorie B

Hersteller:
Hörl & Hartmann Ziegeltechnik GmbH & Co. KG
Pellheimer Straße 17
85221 Dachau
Tel: 08131-555-0
Fax: 08131-555-1299
Menge: 0,000 lfm

**01.0003 Deckenrandelement – Deckenstärke 240 mm d = 120 mm; h = 240 mm; (1000/120/240 mm)**
Deckenrandelement DRE 120/240
Elementdicke d = 120 mm, Deckenstärke h = 240 mm
für Außenwandstärke 365 mm als wärmegedämmter Abschluss für Geschossdecken.
Mit Neopor® Wärmedämmung (WLG032) und Verblendung durch keramische Ziegelplatte mit profilierter Oberfläche.

Stirnseitig mit Verzahnungssystem. Lot- und fluchtgerecht in allen Geschossen mit Spezial-PU-Kleber auf aufgehendem Mauerwerk nach Verarbeitungshinweisen des Herstellers ohne zusätzliche Deckenabschalung einbauen.

Entspricht Eurocode 6 (EN 1996)
Erfüllt DIN 4108 Beiblatt 2, 2019-06, Detail 184 Kategorie B

Hersteller:
Hörl & Hartmann Ziegeltechnik GmbH & Co. KG
Pellheimer Straße 17
85221 Dachau
Tel: 08131-555-0
Fax: 08131-555-1299
Menge: 0,000 lfm

**01.0004 Deckenrandelement – Deckenstärke 250 mm d = 120 mm; h = 250 mm; (1000/120/250 mm)**
Deckenrandelement DRE 120/250
Elementdicke d = 120 mm, Deckenstärke h = 250 mm
für Außenwandstärke 365 mm als wärmegedämmter Abschluss für Geschossdecken.
Mit Neopor® Wärmedämmung (WLG032) und Verblendung durch keramische Ziegelplatte mit profilierter Oberfläche.

Stirnseitig mit Verzahnungssystem. Lot- und fluchtgerecht in allen Geschossen mit Spezial-PU-Kleber auf aufgehendem Mauerwerk nach Verarbeitungshinweisen des Herstellers ohne zusätzliche Deckenabschalung einbauen.

Entspricht Eurocode 6 (EN 1996)
Erfüllt DIN 4108 Beiblatt 2, 2019-06, Detail 184 Kategorie B

Hersteller:
Hörl & Hartmann Ziegeltechnik GmbH & Co. KG
Pellheimer Straße 17
85221 Dachau
Tel: 08131-555-0
Fax: 08131-555-1299
Menge: 0,000 lfm

**01.0005 Deckenrandelement – Deckenstärke 260 mm d = 120 mm; h = 260 mm; (1000/120/260 mm)**
Deckenrandelement DRE 120/260
Elementdicke d = 120 mm, Deckenstärke h = 260 mm
für Außenwandstärke 365 mm als wärmegedämmter Abschluss für Geschossdecken.
Mit Neopor® Wärmedämmung (WLG032) und Verblendung durch keramische Ziegelplatte mit profilierter Oberfläche.

Stirnseitig mit Verzahnungssystem. Lot- und fluchtgerecht in allen Geschossen mit Spezial-PU-Kleber auf aufgehendem Mauerwerk nach Verarbeitungshinweisen des Herstellers ohne zusätzliche Deckenabschalung einbauen.

Entspricht Eurocode 6 (EN 1996)
Erfüllt DIN 4108 Beiblatt 2, 2019-06, Detail 184 Kategorie B

Hersteller:
Hörl & Hartmann Ziegeltechnik GmbH & Co. KG
Pellheimer Straße 17
85221 Dachau
Tel: 08131-555-0
Fax: 08131-555-1299
Menge: 0,000 lfm

**01.0006 Deckenrandelement – Deckenstärke 280 mm d = 120 mm; h = 280 mm; (1000/120/280 mm)**
Deckenrandelement DRE 120/280
Elementdicke d = 120 mm, Deckenstärke h = 280 mm
für Außenwandstärke 365 mm als wärmegedämmter Abschluss für Geschossdecken.
Mit Neopor® Wärmedämmung (WLG032) und Verblendung durch keramische Ziegelplatte mit profilierter Oberfläche.

Stirnseitig mit Verzahnungssystem. Lot- und fluchtgerecht in allen Geschossen mit Spezial-PU-Kleber auf aufgehendem Mauerwerk nach Verarbeitungshinweisen des Herstellers ohne zusätzliche Deckenabschalung einbauen.

Entspricht Eurocode 6 (EN 1996)
Erfüllt DIN 4108 Beiblatt 2, 2019-06, Detail 184 Kategorie B

Hersteller:
Hörl & Hartmann Ziegeltechnik GmbH & Co. KG
Pellheimer Straße 17
85221 Dachau
Tel: 08131-555-0
Fax: 08131-555-1299
Menge: 0,000 lfm

**01.0007 Deckenrandelement – Deckenstärke 300 mm d = 120 mm; h = 300 mm; (1000/120/300 mm)**
Deckenrandelement DRE 120/300
Elementdicke d = 120 mm, Deckenstärke h = 300 mm
für Außenwandstärke 365 mm als wärmegedämmter Abschluss für Geschossdecken.
Mit Neopor® Wärmedämmung (WLG032) und Verblendung durch keramische Ziegelplatte mit profilierter Oberfläche.

Stirnseitig mit Verzahnungssystem. Lot- und fluchtgerecht in allen Geschossen mit Spezial-PU-Kleber auf aufgehendem Mauerwerk nach Verarbeitungshinweisen des Herstellers ohne zusätzliche Deckenabschalung einbauen.

Entspricht Eurocode 6 (EN 1996)
Erfüllt DIN 4108 Beiblatt 2, 2019-06, Detail 184 Kategorie B

Hersteller:
Hörl & Hartmann Ziegeltechnik GmbH & Co. KG
Pellheimer Straße 17
85221 Dachau
Tel: 08131-555-0
Fax: 08131-555-1299
Menge: 0,000 lfm

**01.0008 Zuschlag für integrierte Rückverankerung mit Nadeln**
Menge: 0,000 lfm

**01.0009 Zuschlag für integrierte Rückverankerung mit Nadeln**
Menge: 0,000 lfm

**01.0010 Zuschlag für integrierte Rückverankerung mit Nadeln**
Menge: 0,000 lfm

**01.0011 Zuschlag für integrierte Rückverankerung mit Nadeln**
Menge: 0,000 lfm

**01.0012 Zuschlag für integrierte Rückverankerung mit Nadeln**
Menge: 0,000 lfm

**01.0013 Zuschlag für integrierte Rückverankerung mit Nadeln**
Menge: 0,000 lfm

**01.0014 Zuschlag für integrierte Rückverankerung mit Nadeln**
Menge: 0,000 lfm
